# BI_N_HvB MI - Anp. Sanitätsbe_Zahnarztgr
Angebotsaufforderung (GAEB DA XML 3.3, DA83)
Projekt: BI_N_HvB
Währung: EUR
Auftraggeber: Bau- und Liegenschaftsbetrieb NRW, NL Bielefeld, August-Bebel-Straße 91, 33602 Bielefeld, Telefon 0521-52049-0, Fax 0521-52049-900, E-Mail 0521-bi.poststelle@blb.nrw.de
Erstellt mit: FUTURA, FUTURA Version 9.1.03.77, 11.11.2025

## 055-25-00623_Innentüren

*Hinweis: Hinweistext*
Allgemeine Hinweise zum Projekt

Folgende Abkürzungen werden verwendet:
AG = Auftraggeber
AN = Auftragnehmer

Bauvorhaben:
Herzog-von-Braunschweig-Kaserne
HvB Kaserne Minden Geb.5
Erweiterung des Sanitätsgebäude und Teilumnutzung zu
einer Zahnarztpraxis
Wettinerallee 15
32429 Minden

Bauherrenvertreter:
Bau- und Liegenschaftsbetrieb NRW
Niederlassung Bielefeld
August-Bebel-Straße 91
33602 Bielefeld

Leistung/Gewerk mit Titel:
Innentüren

Übergabe von Ausführungszeichnungen:
Die Ausführungszeichnungen werden in digitaler Form im
pdf - Dateiformat
übergeben. Für die Vervielfältigung und Verteilung an
die Baustelle ist der AN selbst
verantwortlich.

Zugänglichkeit:
Die Baustelle befindet sich auf einem bewachten und
umzäunten Kasernengelände,
mit Zufahrt über eine gesicherte Wache. Bei Betreten
der Kaserne sind gültige
Personalausweise unbedingt mitzuführen.
Für alle Personen ist zusätzlich ein Kasernenausweis
zu beantragen und beim
Betreten des Geländes unbedingt mitzuführen.
Bei der Preisbildung ist zu berücksichtigen, dass
eventuell anfallende Wartezeiten
beim Betreten der Kaserne durch Kontrollen usw. der
Wache auftreten können, diese
werden nicht gesondert vergütet. Gleiches gilt für den
Fall, dass die Bundeswehr den
Zutritt zur Kaserne bzw. zum Baufeld in Ausnahmefällen
verwehrt, z. B. im Fall von
Veranstaltungen, Krisenfall usw.
Der Verkehr und laufende Dienstbetrieb auf dem Gelände
darf nicht (durch
Baufahrzeuge usw.) gestört oder beeinträchtigt werden.
Die Baustelle erreicht man über gepflasterte und
asphaltierte Straßen in der Kaserne.
Übernachtungen sind auf dem Gelände untersagt.
Nach vorheriger Terminabsprache besteht während der
Angebotsfrist die Möglichkeit
zur Besichtigung der Baumaßnahme.

Nicht zutrittsberechtigtes Personal:
Siehe Formblatt Staatenliste.

Baustelleneinrichtung:
Der AN hat seine Baustelleneinrichtung auf den vom AG
zugewiesenen Flächen
vorzunehmen. Lagerflächen, Parkplätze und Flächen für
die Aufstellung von
Containern sind gemäß Baustelleneinrichtungsplan zu
nutzen. Seinen eigenen
BE-Plan hat der AN innerhalb von 14 Tagen in
vierfacher Ausfertigung zur
Abstimmung vorzulegen.

Versorgung mit Baustrom und Bauwasser:
Bauanschlüsse für Strom und Wasser werden durch das
Gewerk Rohbau hergestellt.

Leitung der Ausführung:
Es muss ständig eine der deutschen Sprache kundige,
fachlich geeignete Person als
Ansprechpartner vor Ort erreichbar sein. Zu Beginn der
Arbeiten ist diese zu
benennen.

Baureklame:
Jegliche Firmenreklame in Form von Schildern oder
Beschriftungen an der Straße,
dem Bauzaun oder an der Baustelle darf nicht
angebracht werden. Sie wird auf Kosten
des jeweiligen AN durch Anordnung der Bauleitung
entfernt.

Sauberkeit auf der Baustelle:
Sauberkeit auf der Baustelle hat höchste Priorität.
Deshalb ist täglich nach Beendigung
der Arbeiten die Baustelle besenrein zu verlassen.
Verunreinigungen der Straßen
durch Lieferverkehr sind unverzüglich zu beseitigen.

Vorgaben und Entsorgungsregelungen für
Bauschutt/Abfall:
Jeglicher Bauschutt ist sofort zu entfernen. Sämtliche
Verpackungsmaterialien, Folien,
Schutt usw., die bei der Montage anfallen, sind vom AN
kostenfrei zu Entsorgen.

Schuttcontainer sind wöchentlich, spätestens bis
freitags, abzufahren. Es sollten
grundsätzlich abschließbare Schuttcontainer verwendet
werden.
Sollte sich der AN für andere Container entschieden,
hat er den durch die Nutzer der
Liegenschaft oder anderen eingeworfenen Müll mit
abzufahren.
Bei Zuwiderhandlungen wird auf Kosten des AN eine
Reinigungsfirma bestellt.

Hinweis auf Fachbauleitung des AN:
Es muss ständig eine der deutschen Sprache kundige,
fachlich geeignete Person als
Ansprechpartner vor Ort erreichbar sein. Diese ist vor
Beginn der Arbeiten schriftlich
zu benennen.

Teilnahme an Baubesprechungen:
Baubesprechungen finden regelmäßig statt. Termine
werden von der Bauleitung
mitgeteilt. Der AN verpflichtet sich, an den
Baubesprechungen teilzunehmen, wenn
dieses von der Bauleitung gefordert wird.

Sicherheitsbeauftragter des AN/SiGeKo:
Das Bauvorhaben fällt unter die Baustellenverordnung.
Ein "SiGe-Plan" wird vom Ing.-Büro aufgestellt und
nach Bauverlauf fortgeschrieben.
Es ist danach zu verfahren.

Die Überwachung und Koordination der
SiGeKo-Vorschriften, nach der
Baustellenverordnung vom 10.06.1998, erfolgt durch ein
Ing.-Büro. Den Anweisungen
des SiGeKo's ist umgehend Folge zu leisten.

Die Unfallverhütungsvorschriften sowie Sicherheits- und
Gesundheitsschutzkennzeichnung am Arbeitsplatz (BGV
A8) sind einzuhalten.

Verpflichtendes Führen von Bautagesberichten:
Vom AN sind Bautagesberichte mit den vom AG
geforderten Angaben zu führen und
wöchentlich am Montag der darauf folgenden Woche zu
übergeben. Ein
entsprechendes Formblatt wird gestellt.

Detaillierter Bauzeitenplan durch AN:
Die Arbeiten sind in Zeit und Reihenfolge nach den
Terminangaben des AGs
auszuführen. Vor Auftragserteilung ist vom AN in
Absprache mit dem AG/Bauleiter
innerhalb einer Woche ein detaillierter Bauzeitenplan
als Ergänzung zum bestehenden
Gesamtbauzeitenplan vorzulegen, unter Angabe des
Personaleinsatzes für das
betreffende Gewerk.

Alle Daten, wie Termine und Personaleinsatz, sind mit
dem AG/Bauleiter
abzustimmen.

Arbeitszeiten auf der Baustelle, Wochenarbeitszeit und
ggf. Wochenendarbeitszeit:
Die Baustelle (Bauzaun etc.) ist in den arbeitsfreien
Zeiten (montags - donnerstags
von 17.00 - 06.30 Uhr und freitags von 17.00 - montags
06.30 Uhr) vom AN
verschlossen zu halten.

Rauchverbot:
Im kompletten Gebäude besteht Rauchverbot.
Rauchen ist nur außerhalb des Gebäudes erlaubt.

Brandverhütung:
Es wird eindringlich auf die Brandgefahren bei
Schweißarbeiten, Arbeiten mit offener
Flamme und Arbeiten mit leicht entzündlichen Stoffen
hingewiesen. Bei
Bausanierungen ist die Brandgefahr oftmals noch höher
als bei Neubauten. Immer
wieder entstehen große Schäden, oftmals auch durch
ungenügende Vorsorge und
Leichtsinn. Der Bieter kalkuliert den erhöhten Aufwand
für die Vorhaltung von
Feuerlöschern aller Brandklassen in ausreichender
Größe und Anzahl ein. Bei
Unklarheiten über bestimmte Gefahrenklassen sind Rat
und Auskünfte bei der
zuständigen Feuerwehr oder amtlichen
Brandschutzbehörde einzuholen. Bei Arbeiten
mit offener Flamme müssen die entsprechenden
Feuerlöscher an der Arbeitsstelle
(nicht in der Baucontainer) bereitstehen. Das Personal
muss mit der Bedienung der
Geräte vertraut sein. Nach Beendigung von Arbeiten mit
der offenen Flamme oder
Schweißarbeiten ist jeweils eine Überwachung der
Werkstücke und des Bauwerkteiles
solange erforderlich, bis absolut sicher ist, dass
kein Brand entstehen kann. Rauchen
ist an der Baustelle überall dort verboten, wo
brennbare Bauteile lagern, eingebaut
sind oder werden. Es wird ausdrücklich darauf
verwiesen, dass der Bieter für alle
Schäden haftet, die auf seine Arbeiten zurückzuführen
sind. Die Bauleitung ist
berechtigt, die Arbeiten sofort stillzulegen, wenn sie
mangelnde Vorsorge feststellt.

Materiallagerung:
Aufstellflächen für Material- und Aufenthaltscontainer
stehen auf der Baustelle zur
Verfügung.
Der Einbau von Bautüren ist nicht gestattet.

Übergabe von Plänen vor Ausführung:
Pläne werden dem AN als Kopie in zweifacher
Ausfertigung übergeben.

Funktionsprüfung/Probebetrieb:
Es ist ein Messprotokoll über den vorausgegangenen
Probebetrieb der
betriebsbereiten Anlage anzufertigen und dem AG
unverzüglich vorzulegen.

Vor Inbetriebnahme der fertigen Anlage hat der
Auftragnehmer eine Prüfung der
kompletten Installation durchzuführen.
Sofern Geräte und Materialien zum vertraglich
festgesetzten Endtermin nicht lieferbar
sind, muss ein Provisorium eingebaut werden, dass den
betriebssicheren Gebrauch
der Anlage gewährleistet. Die Kosten hierfür trägt der
Auftragnehmer.

Revisionsunterlagen:
4 Wochen vor vertraglich festgesetzter Fertigstellung
sind dem Bauherrn folgende
Unterlagen in dreifacher Ausführung, in Ordnern mit
Inhaltsverzeichnis zu liefern.
Siehe dazu auch gesonderte Position
"Revisionsunterlagen" im Leistungsverzeichnis:

a) Revisionspläne mit allen Dimensionen, Längen,
Leitungsarten etc..

b) Revisionsschaltbilder der Verteilungen.

c) Alle erforderlichen Prüfzeugnisse, Abnahmeberichte
und
Genehmigungsunterkunden für die einzelnen Anlagenteile
zu übergeben.

d) Anlagenbeschreibungen, Wartungs- und
Bedienungsanweisungen

e) drei kompl. Sätze der vorgenannten Unterlagen auf
Datenträger (CAD Dateien,
Office Dateien). Form nach Standard des BLB NRW
(einsehbar unter
www.blb.nrw.de).

Umweltschutz:
Bei der Ausführung sämtlicher Arbeiten sind
umweltschädliche Auswirkungen zu
vermeiden bzw. auf ein Mindestmaß zu begrenzen.
Recycling- oder recyclingfähige
Produkte sind vorzuziehen.
Der Energieverbrauch, der Verbrauch von Produkten, die
mit der Vernichtung
tropischer Regenwälder oder bedrohter Tierarten
einhergehen, sowie
Schadstoffemissionen, schädliche Strahlungen oder die
Ozonschichtschädigende,
chemische Stoffe, die Verwendung schädlicher
Substanzen nach der EU-Liste 1 und
der "Roten Liste", sind auf ein Minimum zu begrenzen.
Die Verwendung oder Emission
jeglicher derartiger Produkte, Schadstoffe oder
Substanzen bedarf, eventuell
einhergehend mit einer Umweltverträglichkeitsprüfung,
der gesonderten schriftlichen
Zustimmung des AG.

Besonderheiten:
Folgende Sauberkeitsklasse und Hygieneanforderungen
sind bei der Ausführung
unbedingt einzuhalten: Sauberkeitsklasse "Mittel" nach
VDI 6022 (Raumlufttechnik,
Raumluftqualität - Hygieneanforderungen an
Raumlufttechnische Anlagen und Geräte)
und "Mittel" nach DIN EN 15780 (Lüftung von Gebäuden -
Luftleitungen - Sauberkeit
von Lüftungsanlagen). Bei Zuwiderhandlungen werden die
Beseitigung bzw. die
Herstellung der Klasse/Anforderungen auf Kosten des AN
durchgeführt.

*Hinweis: Hinweistext*
Baubeschreibung

Beschreibung der Neubaumaßnahme

Bei dem geplanten Bauvorhaben handelt es sich um den
Umbau eines Teilbereiches des Santiätsgebäudes
Nr.5 auf dem Kasernengelände sowie dem Neubau einer 1
geschossigen,  teilunterkellerten Erweiterung in
Massivbauweise mit Flachdach. Die neuen Räumlichkeiten
werden für eine Zahnarztpraxis mit insgesamt 2
Behandlungsräumen und weiteren Praxisräumen
hergestellt. Der Anbau/Neubau wird als L-form
ausgeführt
und hat ein Grundfläche von ca. 14,3m x 5,27 + 2,50 x
7,75. Die Außenwände werden als Massivbauwände
in Kalksandstein-Vollstein erstellt. Neue Innenwände
im Neubau und Bestandsobjekt werden als
Metallständerwände hergestellt. Bestandswände sind in
Mauewerk vorhanden.
Behandlungsräume, der Rötgenvorraum sowie die
Anmeldung und das Aktenlager erhalten eine Innentür mit
erhöhten Schallschutzanforderungen. Sonstige Büroräume
erhalten Türen mit normalen
Schallschutzanforderungen.
Der Röntgenraum erhält eine Strahlenschutzschiebetür,
der Desinfektionsraum eine automatisierte
Schiebetür. Die restlichen Türen werden als einfache
Zimmertüren hergestellt. Türen ohne Änderung bleiben
im Bestand erhalten. Für die Baumaßnahme werden diese
demontiert und im Gebäude eingelagert und
müssen wieder montiert werden. Im Keller erhalten die
neuen Räume Mehrzwecktüren aus Metall.

Beschreibung des Geländes

Das Bestandsobjekt Gebäude 5 befindet sich auf dem
Kasenen Gelände in Minden.
Der geplante Anbau sowie der betroffene
Erdgeschossbereich befinden sich auf einer
Rasenflächen.
Für den Zeitraum der Baumaßnahme werden auf dieser
Lagerflächen und Zuwegungen mit Schotter auf
einem Trennvlies hergestellt. Die geplanten Zuwegungen
und Lagerflächen sind dem Plan
"Baustelleneinrichtung" zu entnehmen.
Die Zuwegung zum Baubereich erfolgt über asphaltierte
Straßen auf dem Kasernen Gelände. Vor dem
Baubereich befinden sich gepflasterte und asphaltierte
Stellplätze inkl. ihrer Zuwegung die ebenfalls mit
genutzt werden können. Das Gelände ist ebenerdig, die
aktuelle Höhendifferenz OKFF Bestand und Gelände
liegt derzeit bei ca. 15cm. Das Gesamte Baugelände ist
mit einem Bauzaun abgegrenzt.

*Hinweis: Hinweistext*
Allgemeine Technische Vertragsbedingungen

Die Anwendung der allgemein anerkannten Regeln der
Technik sowie der  einschlägigen
DIN-(EN)-Richtlinien ist durch die vollumfängliche
Vereinbarung der VOB selbstverständliche
Vertragsgrundlage.
Auf die technischen Spezifikationen im Anhang TS der
VOB wird verwiesen und insofern auf die Auflistung
der geltenden Normen in der Beschreibung verzichtet.

Darüber hinaus gelten alle zum Ausführungszeitpunkt
gültigen behördlichen Erlasse und Gesetze sowie
Unfallverhütungsvorschriften, Auflagen der Feuerwehr,
Richtlinien der Hersteller, sofern sie den
DIN-Vorschriften nicht widersprechen.

Werden in der Beschreibung Normen genannt hat dies
hinweisenden Charakter und/oder dient der exakten
Formulierung der Anforderungen.

*Hinweis: Hinweistext*
Eigenschaften Türblätter

Alle Türblätter sind mit folgenden Eigenschaften zu
kalkulieren und zu liefern:

Mechanische Festigkeit: Klasse 3 DIN EN 1192,

maximale zulässige Verformung: Klasse 2 DIN EN 12219

Klimaklasse: Klimaklasse II Prüfklima ab DIN EN 1121
(mittlere
Beanspruchung).

Alle Türen der Position 01.0010;01.0030,01.0050,
01.0060 und 01.0070 im EG und 03.0010 und 03.0020 im
KG sind als Dichtschließende Türen gem. LBO
auszuführen.

Alle Türblätter der Positionen 01.0010 bis einschl.
01.0030 sind mit folgenden Eigenschaften bzgl. des
Schallschutzes zu kalkulieren und anzubieten:

Die Türen haben Luftschalldämmwerte am Bau von

erf.Rw, R=37 dB nach DIN 4109

aufzuweisen. Unter Berücksichtigung des
normgerechten Vorhaltemaßes von 5 dB sind daher vor
Anlieferung die in den Positionen ausgewiesenen
Schalldämmwerte als Laborwerte von

Rw, P=42 dB

durch Prüfzeugnis nachzuweisen.

Alle Türblätter der Positionen 01.0040 bis einschl.
01.0060 sind mit folgenden Eigenschaften bzgl. des
Schallschutzes zu kalkulieren und anzubieten:

Die Türen haben Luftschalldämmwerte am Bau von

erf.Rw, R=27 dB nach DIN 4109

aufzuweisen. Unter Berücksichtigung des
normgerechten Vorhaltemaßes von 5 dB sind daher vor
Anlieferung die in den Positionen ausgewiesenen
Schalldämmwerte als Laborwerte von

Rw, P=32 dB

durch Prüfzeugnis nachzuweisen.

### Titel 01 Türblätter inkl. Zargen

*Hinweis: Hinweistext*

**01.0010 Innentürel. Drehflügeltür 1flg B 1010 mm H 2135 mm 42dB Klimakl.II Prüfklima b Umfassungszarge Stahlblech D 2mm Maulweit**
STLB-Bau 2025-04 027
Innentürelement aus Türblatt und Zarge, als
Drehflügeltür,
einflügelig, mit Anschlagfalz,
lichte Durchgangsmaße des Gehflügels B/H in mm '
mind. 90cm'

Breite Nennmaß Wandöffnung '1010' mm,
Höhe Nennmaß Wandöffnung '2135' mm,
bauphysikalische Anforderungen: bewertetes
Schalldämm-Maß
DIN 4109 Rw 42 dB, Klimaklasse II, Prüfklima b, DIN EN
1121
(mittlere Beanspruchung), Befestigung an Mauerwerk,
Ausführung mit Umfassungszarge, 2-teilig, Zarge aus
Stahlblech, Oberfläche verzinkt und grundiert, Dicke
Werkstoff
Zarge 2 mm, Breite Zargenspiegel 75/100 mm,
Maulweite/Wanddicke '330' mm, Dichtungsprofil DIN EN
12365-1 als Lippendichtungsprofil, aus PVC, mit
3D-Aufnahmeelement, ohne Bodeneinstand, Hinterfüllung
der
Zarge mit Mörtel M 10, Türblatt aus Holzwerkstoff,
einfach
gefälzt, mit Einlage aus Vollspanplatte, Oberfläche des
Türblattes aus Kunststoff, Decklage aus HPL 0,7/0,8 mm,
Farbton '
gem. der Bestandstüren in Anlehnung an RAL 2010'

Randbereich mit 3-seitigem Einleimer, aus Holz,
transparent
beschichtet, mit ABS-Kante, mit Bändern, 3 Bänder je
Flügel,
mit Drückergarnitur DIN EN 1906, DIN 18273,
vorgerichtet für
PZ-Schloss DIN 18251, mit Bodendichtung, absenkbar.
Menge: 2,000 St
Leistungsbereich: 027

**01.0020 Innentürel. Drehflügeltür einflg. B 1010 mm H 2135 mm 42dB Klimakl.II Prüfklima b Umfassungszarge Stahlblech D 2mm Maulw**
STLB-Bau 2025-04 027
Innentürelement aus Türblatt und Zarge, als
Drehflügeltür,
einflügelig, mit Anschlagfalz,
lichte Durchgangsmaße des Gehflügels B/H in mm '
mind. 90cm'

Breite Nennmaß Wandöffnung '1010' mm,
Höhe Nennmaß Wandöffnung '2135' mm,
bauphysikalische Anforderungen: bewertetes
Schalldämm-Maß
DIN 4109 Rw 42 dB, Klimaklasse II, Prüfklima b, DIN EN
1121
(mittlere Beanspruchung), Befestigung an Mauerwerk,
Ausführung mit Umfassungszarge, 2-teilig, Zarge aus
Stahlblech, Oberfläche verzinkt und grundiert, Dicke
Werkstoff
Zarge 2 mm, Breite Zargenspiegel 75/100 mm,
Maulweite/Wanddicke '150' mm, Dichtungsprofil DIN EN
12365-1 als Lippendichtungsprofil, aus PVC, mit
3D-Aufnahmeelement, ohne Bodeneinstand, Hinterfüllung
der
Zarge mit Mörtel M 10, Türblatt aus Holzwerkstoff,
einfach
gefälzt, mit Einlage aus Vollspanplatte, Oberfläche des
Türblattes aus Kunststoff, Decklage aus HPL 0,7/0,8 mm,
Farbton '
gem. der Bestandstüren in Anlehnung an RAL 2010'

Randbereich mit 3-seitigem Einleimer, aus Holz,
transparent
beschichtet, mit ABS-Kante, mit Bändern, 3 Bänder je
Flügel,
mit Drückergarnitur DIN EN 1906, DIN 18273,
vorgerichtet für
PZ-Schloss DIN 18251, mit Bodendichtung, absenkbar.
Menge: 1,000 St
Leistungsbereich: 027

**01.0030 Innentürel. Drehflügeltür einflg. B 1010 mm H 2135 mm 42dB Klimakl.II Prüfklima b Umfassungszarge Stahlblech D 2mm Maulw**
STLB-Bau 2025-04 027
Innentürelement aus Türblatt und Zarge, als
Drehflügeltür,
einflügelig, mit Anschlagfalz,
lichte Durchgangsmaße des Gehflügels B/H in mm '
mind. 90cm'

Breite Nennmaß Wandöffnung '1010' mm,
Höhe Nennmaß Wandöffnung '2135' mm,
bauphysikalische Anforderungen: bewertetes
Schalldämm-Maß
DIN 4109 Rw 42 dB, Klimaklasse II, Prüfklima b, DIN EN
1121
(mittlere Beanspruchung), Befestigung an Mauerwerk,
Ausführung mit Umfassungszarge, 2-teilig, Zarge aus
Stahlblech, Oberfläche verzinkt und grundiert, Dicke
Werkstoff
Zarge 2 mm, Breite Zargenspiegel 75/100 mm,
Maulweite/Wanddicke '270' mm, Dichtungsprofil DIN EN
12365-1 als Lippendichtungsprofil, aus PVC, mit
3D-Aufnahmeelement, ohne Bodeneinstand, Hinterfüllung
der
Zarge mit Mörtel M 10, Türblatt aus Holzwerkstoff,
einfach
gefälzt, mit Einlage aus Vollspanplatte, Oberfläche des
Türblattes aus Kunststoff, Decklage aus HPL 0,7/0,8 mm,
Farbton '
gem. der Bestandstüren in Anlehnung an RAL 2010'

Randbereich mit 3-seitigem Einleimer, aus Holz,
transparent
beschichtet, mit ABS-Kante, mit Bändern, 3 Bänder je
Flügel,
mit Drückergarnitur DIN EN 1906, DIN 18273,
vorgerichtet für
PZ-Schloss DIN 18251, mit Bodendichtung, absenkbar.
Menge: 1,000 St
Leistungsbereich: 027

*Hinweis: Hinweistext*

**01.0040 Innentürel. Drehflügeltür einflg. B 885 mm H 2135 mm 32dB Klimakl.II Prüfklima b Umfassungszarge Stahlblech D 2mm Maulwe**
STLB-Bau 2025-04 027
Innentürelement aus Türblatt und Zarge, als
Drehflügeltür,
einflügelig, mit Anschlagfalz,
Breite Nennmaß Wandöffnung '885' mm,
Höhe Nennmaß Wandöffnung '2135' mm,
bauphysikalische Anforderungen: bewertetes
Schalldämm-Maß
DIN 4109 Rw 32 dB, Klimaklasse II, Prüfklima b, DIN EN
1121
(mittlere Beanspruchung), Befestigung an Mauerwerk,
Ausführung mit Umfassungszarge, 2-teilig, Zarge aus
Stahlblech, Oberfläche verzinkt und grundiert, Dicke
Werkstoff
Zarge 2 mm, Breite Zargenspiegel 75/100 mm,
Maulweite/Wanddicke '125' mm, Dichtungsprofil DIN EN
12365-1 als Lippendichtungsprofil, aus PVC, mit
3D-Aufnahmeelement, ohne Bodeneinstand, Hinterfüllung
der
Zarge mit Mörtel M 10, Türblatt aus Holzwerkstoff,
einfach
gefälzt, mit Einlage aus Vollspanplatte, Oberfläche des
Türblattes aus Kunststoff, Decklage aus HPL 0,7/0,8 mm,
Farbton '
gem. der Bestandstüren in Anlehnung an RAL 2010'

Randbereich mit 3-seitigem Einleimer, aus Holz,
transparent
beschichtet, mit ABS-Kante, mit Bändern, 3 Bänder je
Flügel,
mit Drückergarnitur DIN EN 1906, DIN 18273,
vorgerichtet für
PZ-Schloss DIN 18251.
Menge: 1,000 St
Leistungsbereich: 027

**01.0050 Innentürel. Drehflügeltür 1flg B 1010 mm H 2135 mm 32dB Klimakl.II Prüfklima b Umfassungszarge Stahlblech D 2mm Maulweit**
STLB-Bau 2025-04 027
Innentürelement aus Türblatt und Zarge, als
Drehflügeltür,
einflügelig, mit Anschlagfalz,
lichte Durchgangsmaße des Gehflügels B/H in mm '
mind. 90cm'

Breite Nennmaß Wandöffnung '1010' mm,
Höhe Nennmaß Wandöffnung '2135' mm,
bauphysikalische Anforderungen: bewertetes
Schalldämm-Maß
DIN 4109 Rw 32 dB, Klimaklasse II, Prüfklima b, DIN EN
1121
(mittlere Beanspruchung), Befestigung an Mauerwerk,
Ausführung mit Umfassungszarge, 2-teilig, Zarge aus
Stahlblech, Oberfläche verzinkt und grundiert, Dicke
Werkstoff
Zarge 2 mm, Breite Zargenspiegel 75/100 mm,
Maulweite/Wanddicke '270' mm, Dichtungsprofil DIN EN
12365-1 als Lippendichtungsprofil, aus PVC, mit
3D-Aufnahmeelement, ohne Bodeneinstand, Hinterfüllung
der
Zarge mit Mörtel M 10, Türblatt aus Holzwerkstoff,
einfach
gefälzt, mit Einlage aus Vollspanplatte, Oberfläche des
Türblattes aus Kunststoff, Decklage aus HPL 0,7/0,8 mm,
Farbton '
RAL nach Wahl AG'

Randbereich mit 3-seitigem Einleimer, aus Holz,
transparent
beschichtet, mit ABS-Kante, mit Bändern, 3 Bänder je
Flügel,
mit Drückergarnitur DIN EN 1906, DIN 18273,
vorgerichtet für
PZ-Schloss DIN 18251.
Menge: 1,000 St
Leistungsbereich: 027

*Hinweis: Hinweistext*

**01.0060 Innentürel. Schiebetür einflg. B 1010 mm H 2135 mm 32dB Klimakl.II Prüfklima b Umfassungszarge Stahlblech D 2mm Maulweit**
STLB-Bau 2025-04 027
Innentürelement aus Türblatt und Zarge, als Schiebetür,
einflügelig, mit Anschlagfalz,
lichte Durchgangsmaße des Gehflügels B/H in mm '
mind. 90cm'

Breite Nennmaß Wandöffnung '1010' mm,
Höhe Nennmaß Wandöffnung '2135' mm,
bauphysikalische Anforderungen: bewertetes
Schalldämm-Maß
DIN 4109 Rw 32 dB, Klimaklasse II, Prüfklima b, DIN EN
1121
(mittlere Beanspruchung), Befestigung an Mauerwerk,
Ausführung mit Umfassungszarge, 2-teilig, Zarge aus
Stahlblech, Oberfläche verzinkt und grundiert, Dicke
Werkstoff
Zarge 2 mm, Breite Zargenspiegel 75/100 mm,
Maulweite/Wanddicke '125' mm, Dichtungsprofil DIN EN
12365-1 als Lippendichtungsprofil, aus PVC, mit
3D-Aufnahmeelement, ohne Bodeneinstand, Hinterfüllung
der
Zarge mit Mörtel M 10, Türblatt aus Holzwerkstoff,
einfach
gefälzt, mit Einlage aus Vollspanplatte, Oberfläche des
Türblattes aus Kunststoff, Decklage aus HPL 0,7/0,8 mm,
Farbton '
gem. der Bestandstüren in Anlehnung an RAL 2010'

Randbereich mit 3-seitigem Einleimer, aus Holz,
transparent
beschichtet, mit ABS-Kante, mit Drückergarnitur DIN EN
1906,
DIN 18273, vorgerichtet für PZ-Schloss DIN 18251,
vorgerichtet
für motorischen Antrieb.
Menge: 1,000 St
Leistungsbereich: 027

**01.0070 Schiebetürantrieb Innentür 1flg getrennt angeordnet Zultg allpolig abschließbar 20cm/s**
STLB-Bau 2025-04 029
Schiebetürantrieb mit Schließkraftbegrenzung, 230 V
AC, für
Innentür, einflügelig, 2 Infrarot-Bewegungsmelder,
getrennt
angeordnet, einschl. Anschluss in fester Verbindung,
Zuleitung
mit allpoliger abschließbarer Abschaltung,
Steuerleitung sowie
Anschluss werden von anderen AN ausgeführt, mittlere
Geschwindigkeit für Öffnungsvorgang 10 cm/s, mittlere
Geschwindigkeit für Schließvorgang 20 cm/s, Steuerung
mit
Sensorik, mit Taster, mit 2 Sicherheitslichtschranken,
Schlüssel-Programmschalter extern, Sturzmontage mit
Abdeckung.
Menge: 1,000 St
Leistungsbereich: 029

**01.0080 Schlüssel Programmschalter**
Programmschalter für die zuvor beschriebene
Schiebetüranlage, als Schlüsselschalter,  mit 3
Schaltstellungen

-Aus-,
-Automatikbetrieb-,
-Daueroffen-.
Menge: 1,000 St

*Hinweis: Hinweistext*

**01.0090 Innentürel. Drehflügeltür einflg. B 1010 mm H 2135 mm Klimakl.II Prüfklima b Umfassungszarge Stahlblech D 2mm Maulweite/**
STLB-Bau 2025-04 027
Innentürelement aus Türblatt und Zarge, als
Drehflügeltür,
einflügelig, mit Anschlagfalz,
Breite Nennmaß Wandöffnung '1010' mm,
Höhe Nennmaß Wandöffnung '2135' mm,
bauphysikalische Anforderungen: Klimaklasse II,
Prüfklima b,
DIN EN 1121 (mittlere Beanspruchung), Befestigung an
Mauerwerk, Ausführung mit Umfassungszarge, 2-teilig,
Zarge
aus Stahlblech, Oberfläche verzinkt und grundiert,
Dicke
Werkstoff Zarge 2 mm, Breite Zargenspiegel 75/100 mm,
Maulweite/Wanddicke '125' mm, Dichtungsprofil DIN EN
12365-1 als Lippendichtungsprofil, aus PVC, mit
3D-Aufnahmeelement, ohne Bodeneinstand, Hinterfüllung
der
Zarge mit Mörtel M 10, Türblatt aus Holzwerkstoff,
einfach
gefälzt, mit Einlage aus Vollspanplatte, Oberfläche des
Türblattes aus Kunststoff, Decklage aus HPL 0,7/0,8 mm,
Farbton '
gem. der Bestandstüren in Anlehnung an RAL 2010'

Randbereich mit 3-seitigem Einleimer, aus Holz,
transparent
beschichtet, mit ABS-Kante, mit Bändern, 3 Bänder je
Flügel,
mit Drückergarnitur DIN EN 1906, DIN 18273,
vorgerichtet für
PZ-Schloss DIN 18251.
Menge: 2,000 St
Leistungsbereich: 027

### Titel 02 Brandschutztüren

**02.0010 Innentürel. Drehflügeltür 1flg B 1010 mm H 2135 mm EI2 30-SaC5 Klimakl.II Prüfklima b Umfassungszarge Stahlblech D 2mm M**
STLB-Bau 2025-04 027
Innentürelement aus Türblatt und Zarge, als
Drehflügeltür,
einflügelig, mit Anschlagfalz,
Breite Nennmaß Wandöffnung '1010' mm,
Höhe Nennmaß Wandöffnung '2135' mm,
bauphysikalische Anforderungen: Feuerwiderstandsklasse
EI2
30-SaC5 DIN EN 13501-2, DIN EN 1634-1, Klimaklasse II,
Prüfklima b, DIN EN 1121 (mittlere Beanspruchung),
Ausführung mit Umfassungszarge, Zarge aus Stahlblech,
Oberfläche verzinkt und grundiert, Dicke Werkstoff
Zarge 2 mm,
Breite Zargenspiegel 75/100 mm,
Maulweite/Wanddicke '125' mm, mit 3D-Aufnahmeelement,
ohne Bodeneinstand, Hinterfüllung der Zarge mit Mörtel
M 10,
Türblatt aus Holzwerkstoff, einfach gefälzt, mit
Einlage aus
Vollspanplatte, Oberfläche des Türblattes aus
Kunststoff,
Decklage aus HPL 0,7/0,8 mm,
Farbton '
gem. der Bestandstüren in Anlehnung an RAL 2010'

Randbereich mit 3-seitigem Einleimer, aus Holz,
transparent
beschichtet, mit ABS-Kante, mit Bändern, 3 Bänder je
Flügel,
mit Drückergarnitur DIN EN 1906, DIN 18273,
vorgerichtet für
PZ-Schloss DIN 18251 und DIN EN 12209, mit
Bodendichtung,
absenkbar.
Menge: 1,000 St
Leistungsbereich: 027

### Titel 03 Technikraumtüren

**03.0010 Innentürel. Drehflügeltür 1flg B 1010 mm H 2010 mm Umfassungszarge Stahlblech D 2mm Maulweite/WD 125 mm Metalltür vollfl**
STLB-Bau 2025-04 031
Innentürelement aus Türblatt und Zarge, als
Drehflügeltür,
einflügelig, mit Anschlagfalz,
Breite Nennmaß Wandöffnung '1010' mm,
Höhe Nennmaß Wandöffnung '2010' mm,
Befestigung an Trockenbauwand,
Ausführung mit Umfassungszarge, 2-teilig, Zarge aus
Stahlblech, Dicke Werkstoff Zarge 2 mm, Zarge verzinkt
und
grundiert,
Maulweite/Wanddicke '125' mm, Dichtungsprofil DIN EN
12365-1 als Lippendichtungsprofil, aus PVC, mit
3D-Aufnahmeelementen, Breite des Zargenspiegels 75/100
mm, ohne Bodeneinstand, Hinterfüllung der Zarge mit
PUR-Ortschaum,
Ausführung als Metalltür, vollflächig, Türflügel aus
Stahl,
Blechdicke 1,5 mm, Oberfläche der Öffnungsfläche
verzinkt und
grundiert, Oberfläche der Schließfläche verzinkt und
grundiert,
Farbton '
RAL nach Wahl des AG'

mit Bändern, 3 Bänder je Flügel,
mit Drückergarnitur DIN EN 1906, DIN 18273,
vorgerichtet für
PZ-Schloss.
Menge: 3,000 St
Leistungsbereich: 031

**03.0020 Innentürel. Drehflügeltür 1flg B 1010 mm H 2010 mm Umfassungszarge Stahlblech D 2mm Maulweite/WD 395 mm Metalltür vollfl**
STLB-Bau 2025-04 031
Innentürelement aus Türblatt und Zarge, als
Drehflügeltür,
einflügelig, mit Anschlagfalz,
Breite Nennmaß Wandöffnung '1010' mm,
Höhe Nennmaß Wandöffnung '2010' mm,
Befestigung an Mauerwerk,
Ausführung mit Umfassungszarge, 2-teilig, Zarge aus
Stahlblech, Dicke Werkstoff Zarge 2 mm, Zarge verzinkt
und
grundiert,
Maulweite/Wanddicke '395' mm, Dichtungsprofil DIN EN
12365-1 als Lippendichtungsprofil, aus PVC, mit
3D-Aufnahmeelementen, Breite des Zargenspiegels 75/100
mm, ohne Bodeneinstand, Hinterfüllung der Zarge mit
PUR-Ortschaum,
Ausführung als Metalltür, vollflächig, Türflügel aus
Stahl,
Blechdicke 1,5 mm, Oberfläche der Öffnungsfläche
verzinkt und
grundiert, Oberfläche der Schließfläche verzinkt und
grundiert,
Farbton '
RAL nach Wahl AG'

mit Bändern, 3 Bänder je Flügel,
mit Drückergarnitur DIN EN 1906, DIN 18273,
vorgerichtet für
PZ-Schloss.
Menge: 1,000 St
Leistungsbereich: 031

### Titel 04 Spezialtüren

**04.0010 Strahlenschutztür**
Strahlenschutztür liefern und einbauen.

Produkt: Strahlenschutztür aus Türblatt und Zarge als
  Schiebetür
  Strahlenschutz Bleigleichwert 1mm nach DIN 6834
  Klimaklasse II (Prüfklima "b" gemäß DIN EN 1121)
Türblatt:  Türblattdicke ca. 42mm zzgl. Bleieinlage,
  einfach, mit Lichtausschnitt für den Innenbereich
Zarge:  Umfassungszarge, 2-teilig aus Stahlblech
  für nachträglichen Einbau,
  Oberfläche verzinkt und grundiert,
  Dicke Werkstoff Zarge 2mm
  Einbau in Metallständerwand
  Breite Spiegel 75/100
  Spezialdichtung grau, ohne Bodeneinstand,
  Bleieinlage (Bleigleichwert 1mm) im Zargenfalz und
  ca. 30mm in der Leibung (keine Vollauskleidung;
  verschweißt)
Maße:  Breite Nennmaß Wandöffnung 1010mm
  Höhe Nennmaß Wandöffnung 2135mm
  lichtes Durchgangsmaß mind. 90cm
  Maulweite/Wanddicke:
  MW 125mm
Oberfläche: Türblatt: HPL 0,7/0,8mm,
  Farbton gem. der Bestandstüren in Anlehnung an
  RAL 2010
  Türblattkante: Einleimer 3-seitig, Holz transparent
  lackiert
Lichtauss.:  Sprechverglasung (mit Abstandshalter vor
der
  Lichtausschnittsfräsung, einseitige Glasleiste
  ausgeführt als zweiteilige Deckleiste in der
  Lichtausschnittsöffnung), Quadrat 300×300mm
  (Mitte über Oberfläche Fußboden 1550mm = über
  Unterkante Türblatt 1543mm, Friese
  oben/Schloss-/Bandkante/unten
  404/329/329/1393mm)
  Strahlenschutzglas Bleigleichwert 1,5mm,
  Glasdicke ca. 5mm
  Glasleisten Bandseite mit Grundierfolie ummantelt,
  Sonderprofil, farbig lackiert geschlossenporig
  passend zur Oberfläche
Bänder:  3D-Aufnahmelement
Schloss:  Objekt-Einsteckschloss (DIN 18251 Klasse 3),
  für PZ-Schloss vorgerichtet
Drücker: mit Drückergarnitur DIN EN 1906
Zusatzaus.: Bleieinlage (Bleichgleichwert 1mm) im
Türblatt
Menge: 1,000 St

### Titel 05 Sonstiges

**05.0010 Trittschutzblech aus Edelstahl, 0,885m**
Liefern und montieren eines Trittschutzbleches aus
Edelstahl
gebürstet. Montage durch kleben.

Abrechnung je Türblattseite

Höhe 40cm
Breite passend zur Tür Rohbaumaßbreite 885cm
Menge: 2,000 St

**05.0020 Trittschutzblech aus Edelstahl, 1,01m**
Liefern und montieren eines Trittschutzbleches aus
Edelstahl,
Materialstärke ca. 0,5mm gebürstet. Montage durch
kleben.

Abrechnung je Türblattseite

Höhe 40cm
Breite passend zur Tür Rohbaumaßbreite 1010cm
Menge: 19,000 St

**05.0030 Einbau vorhandene Türblätter**
Einbau vorhandener Türblätter in Bestandszargen im
Baubereich im Erdgeschoss und Obergeschoss. Die
Türblätter
sind im Gebäude gelagert.
Die Transportstrecke beträgt bis zu 100m.

Türabmessungen: Breite 885mm-1260mm
Türhöhe: Höhe bis 2150mm

inkl. Ausrichten und Einstellen der Türblätter.
Menge: 7,000 St

### Titel 06 Stundenlohnarbeiten

*Hinweis: Hinweistext*
Stundenlohnarbeiten müssen grundsätzlich bei der
Objektüberwachung angemeldet und durch diese beauftragt
werden.

Der Verrechnungssatz umfasst sämtliche Aufwendungen wie
Lohn- und Gehaltskosten, Lohn- und Gehaltsnebenkosten,
Zuschläge, lohngebundene und lohnabhängige Kosten,
sonstige
Sozialkosten, Gemeinkosten, Wagnis und Gewinn.

Mit den Stundenlöhnen sind im Weiteren Fahrkosten,
Aufwendungen für Verpflegung, Übernachtung sowie
Kleinmaterialien, Einsatz von Kleinmaschinen und
Verbrauchsmaterialien usw. abgegolten.

Für einfache Tätigkeiten, wie Transport, Reinigung,
Stemm- und
Abbrucharbeiten etc., gelangen grundsätzlich nur die
Stundensätze für Helfer zur Abrechnung.

Die Nachweise der erbrachten Lohnstunden sind in Form
von Stundenlohnzetteln zeitnah (werktäglich, spätestens
wöchentlich (VOB/B § 15 Nr. 3 Satz 2)) dem
Auftraggeber zur
Anerkennung vorzulegen.

**06.0001 Meister/-in sämtliche Kosten/Zuschläge**
STLB-Bau 2023-04 091
Stundenlohnarbeiten durch Meister/-in
der Verrechnungssatz für die jeweilige Arbeitskraft
umfasst
sämtliche Aufwendungen wie Lohn- und Gehaltskosten,
Lohn-
und Gehaltsnebenkosten, Zuschläge, lohngebundene und
lohnabhängige Kosten, sonstige Sozialkosten,
Gemeinkosten,
Wagnis und Gewinn.
Menge: 1,000 h
Leistungsbereich: 091

**06.0002 Baufacharbeiter/-in sämtliche Kosten/Zuschläge**
STLB-Bau 2023-04 091
Stundenlohnarbeiten durch Baufacharbeiter/-in
der Verrechnungssatz für die jeweilige Arbeitskraft
umfasst
sämtliche Aufwendungen wie Lohn- und Gehaltskosten,
Lohn-
und Gehaltsnebenkosten, Zuschläge, lohngebundene und
lohnabhängige Kosten, sonstige Sozialkosten,
Gemeinkosten,
Wagnis und Gewinn.
Menge: 10,000 h
Leistungsbereich: 091

**06.0003 Auszubildende/r sämtliche Kosten/Zuschläge**
STLB-Bau 2023-04 091
Stundenlohnarbeiten durch Auszubildende/r (Mittellohn)
der Verrechnungssatz für die jeweilige Arbeitskraft
umfasst
sämtliche Aufwendungen wie Lohn- und Gehaltskosten,
Lohn-
und Gehaltsnebenkosten, Zuschläge, lohngebundene und
lohnabhängige Kosten, sonstige Sozialkosten,
Gemeinkosten,
Wagnis und Gewinn.
Menge: 10,000 h
Leistungsbereich: 091
